# Kreiskrankenhaus Bergstrasse - Neubau OP
Angebotsaufforderung (GAEB DA XML 3.3, DA83)
Projekt: 4013712
Währung: EUR
Vergabeart: Öffentliche Ausschreibung
Abgabeort: gemäß Formblätter; ;
Erstellt mit: GXML Toolbox V3.3 R20220330, ORCA AVA 27 27.00.00, 08.09.2026

## 11 BTG-4971_Winterbauheizung

### Titel 01 498 Winterbaubeheizung

*Hinweis: Baubeschreibung*
Besondere Ausführungsbestimmung - Winterbaubeheizung

Die Winterbaubeheizung ist zwingend erforderlich, damit die erforderlichen mindest Raumtemperaturen für die Bauausführung der Ausbaugewerke eingehalten werden.

Die eingesetzten Heizgeräte sind während des erforderlichen Beheizungszeitraums durchgehend betriebsbereit zu halten. Die Temperaturregelung hat automatisch über geeignete Raum- oder Zonenthermostate zu erfolgen. Ein manuelles Ein- und Ausschalten der Heizgeräte entsprechend der täglichen Arbeitszeiten ist nicht zulässig.

Der Auftragnehmer hat die Heizleistung entsprechend den Witterungsverhältnissen, dem Baufortschritt sowie den Anforderungen der eingesetzten Baustoffe und Bauprodukte so anzupassen, dass die für die Ausführung erforderlichen Mindesttemperaturen jederzeit eingehalten werden.

Der Leistungsumfang umfasst insbesondere:

Lieferung, Aufstellung, Vorhaltung, Betrieb und Rückbau der kompletten Winterbaubeheizung,
automatische temperaturgeführte Regelung mittels Thermostaten,
Bereitstellung sämtlicher erforderlicher Heizgeräte, Verteilungsleitungen, Warmluftschläuche und Nebenanlagen,
Wartung, Bedienung, Überwachung sowie Beseitigung von Betriebsstörungen,
sämtliche Betriebs-, Energie- und Brennstoffkosten,
Einhaltung aller geltenden Vorschriften des Arbeits-, Brand- und Umweltschutzes.

Alle zur Erfüllung dieser Leistung erforderlichen Nebenleistungen sind in den Einheitspreis einzukalkulieren.

*Hinweis: Allgemeine Technische Vorbemerkungen*
1. Allgemein:

Der Ausschreibung liegen die Zeichnungen und Planungsunterlagen des Büros:

PAV Ingenieure
Ingenieurgesellschaft mbH
Merchinger Straße 7a
66663 Merzig

zugrunde. Etwaige Rückfragen (Unklarheiten) sind vor Abgabe des Angebotes in schriftlicher Form an die Vergabestelle zustellen. Die hierfür geltenden Fristen sind zu beachten.

Der Bieter kann sich vor Abgabe des Angebotes von den örtlichen Verhältnissen überzeugen und in Kenntnis setzen, das Baufeld ist zugänglich.

Die im Leistungsverzeichnis genannten Maße sind Richtmaße. Nach Auftragsvergabe sind am Bau die genauen Maße zu nehmen bzw. in Zusammenarbeit mit den Architekten, der Bauleitung und mit den mit dem Rohbau beauftragten Firmen festzulegen.

2. Anschlussmöglichkeiten an Versorgungsleitungen

Die Anschlüsse für Strom sind bauseits nicht vorhanden. Wasser ist bauseits vorhanden. Schläuche sind vorzuhalten.

3. Baustelleneinrichtung

Innerhalb des Bauzauns kann der AN in Absprache mit der Bauleitung
Fläche für seine Baustelleneinrichtung und den Baubetrieb nutzen.

Darüber hinauf erforderliche Flächen hat der AN eigenverantwortlich anzumieten, daraus
resultierenden Kosten sind in die Baustellengemeinkosten einzukalkulieren.
Auf die eingeschränkten BE-Flächen auf dem Gelände des Krankenhauses wird
ausdrücklich hingewiesen. Innerhalb der Bestandsgebäude können keine Flächen zur
Verfügung gestellt werden.

Die Kosten für die erforderlichen Einrichtungen und Leistungen zur ordnungsgemäßen
Durchführung der eigenen Arbeiten sind als Nebenleistung in die Einheitspreise
einzukalkulieren und werden nicht gesondert vergütet.
Für die gesamten, auszuführenden Vertragsleistungen des AN bis zur Fertigstellung sind
alle für einen zügigen, organisierten Bauablauf erforderlichen Baustelleneinrichtungen zu
liefern, zu erstellen, zu betreiben, zu warten, zu unterhalten, umzubauen und nach
Beendigung der Arbeiten in Abstimmung mit der örtlichen Objektüberwachung des AG
wieder abzubauen und zu beseitigen.

4. Ausfüllen der Angebote

Die Angebotserstellung ist für den Bauherrn kostenlos. Alle Positionen im Hauptangebot sind vollständig mit Preisen zu versehen. Sollten evtl. Nebenangebote (sofern gemäß Vorbemerkungen zugelassen) Umplanungsleistungen durch Architekt oder Fachingenieure des AG zur Folge haben, gehen diese zu Lasten des AN.

In den abzugebenden Preisen müssen alle für die Herstellung, den Transport auf die Baustelle und den Transport zur Einbaustelle, sowie die für doe Montage erforderlichen Leistungen und Nebenleistungen enthalten sein.

5. Nachträge

Nachtragsangebote sind mit genauer Kalkulationsaufschlüsselung gem. Formblatt 223 Aufgliedrung der Einheitspreise (Zeitansatz, Löhne, Stoffe, Geräte Sonstigem) unter Berücksichtigung des Kalkulationslohns und der angegebenen Zuschläge einzureichen. Alle Nachtragspreise sind auf der Grundlage des Hauptangebotes zu kalkulieren. Nachunternehmerangebote bzw. Rechnungen von Zulieferanten sind mit vorzulegen.

Preissteigerungen welche aus dem Ukraineerlass, bzw. aus Steigerungen in unvorgehrsehenem Maße resultieren sind auf Grundlage der beigefügten Kalkulationegrundlage und Aufgliederung gem. den Formblätter zur Stoffpreisgleitklausel 225a (Stoffpreisgleitklausel ohne Basiswert 1) auszustellen.

6. Geräteeinsatz

Es wird darauf hingewiesen, dass der Auftragnehmer für die Ausführung der einzelnen Leistungen entsprechend geeignetes Gerät und Personal einzusetzen hat. Erforderliche Schutzvorrichtungen gegen Staubentwicklung sind ebenso wie Abschrankungen, Warnschilder und sonstige Sicherungsmaßnahmen, soweit sie im LV nicht gesondert aufgeführt sind, in die Angebotspreise einzukalkulieren.

7. Fabrikate

Für die Ausführung der Leistung werden Richtfabrikate für Elemente und Montagetechniken vorgegeben. Preis- bzw. kalkulationsbeeinflussende Kriterien sind deshalb bei der Angebotserstellung zu berücksichtigen.

Der AN hat bei der Wahl der Materialien, die Technischen Merkblätter des Herstellers und die Verarbeitungsrichtlinien zu beachten. Andere im Systemaufbau gleichwertige Produkte können angeboten werden. Die angebotenen Produkte sind mit genauen Werks- und Artikelbezeichnungen zu benennen. Die Gleichwertigkeit muss vom Bieter zur Angebotsabgabe per Muster und/oder einschlägigen Prüfzeugnisse nachgewiesen sein.

Werden keine Angaben zu dem gewählten Produkt gemacht, so ist das ausgeschriebene Produkt verbindlich auszuführen.

8. Nebenleistungen

Die zur Erfüllung der Leistung erforderlichen Nebenleistungen, die im LVZ nicht näher erläutert bzw. beschrieben werden, wie z.B.

- Vorhalten der Baustelleneinrichtung
- Materialtransporte
- Aufwendungen für Prüfungen bzw. Genehmigungen durch Behörden, Fach- und Versicherungsverbände.

sind in die Einheitspreise einzukalkulieren und werden nicht gesondert vergütet.

9. Koordination / Ablauf

Der Auftragnehmer darf Arbeiten, welche andere
Leistungen überdecken, erst nach Abnahme der
vorherigen Leistungen nur nach Anordnung durch die Bauleitung vornehmen. Sollte dieser Hinweis nicht
beachtet werden, so kann die Bauleitung die kostenlose Freilegung der abzunehmenden Bauteile verlangen.

Der Auftragnehmer ist verpflichtet, seinen Leistungsbereich in Koordination mit den anderen am Bau beteiligten Handwerkern zu erbringen, dass ein reibungsloser, ineinandergreifender Arbeitsablauf erfolgen kann.

10. Baustellenordnung / Sicherheits- und Gesundheitskoordinator

Für die Baustelle wird ein Sicherheits- und Gesundheitskoordinator bestellt. Es gilt die Baustellenordnung, die jedem Baustellenbeteiligten zur Kenntnis gegeben wird und entsprechend zu beachten ist.

11. Abfallentsorgung / Abfallwirtschaft

Der Auftraggeber stellt keinen Bauschuttcontainer zur Verfügung.
Der Auftragnehmer entsorgt seinen Bauschutt zu seinen Kosten (DIN 18299).
Die Entsorgung hat täglich zu erfolgen.

Die Entsorgung von Abfall und die Beseitigung von Verunreinigungen sind gemäß VOB/C Punkt 4.4.11 und 4.1.12 Nebenleistungen des Auftragnehmers.
Wird vom AN trotz Aufforderung diese Nebenleistung nicht oder nur unzureichend erbracht, so werden die Leistungen bauseits ausgeführt und die Kosten bei den Verursachern in Abzug gebracht.

Die Entsorgung von Abfall und Bauschutt hat gemäß der Abfallwirtschaftssatzung der Gemeinde Heusweiler, bzw. des Regionalverbandes Saarbrücken (EVS) in neuester Fassung zu erfolgen.

12. Wertstofftrennung

Vom Auftragnehmer ist das Sortieren, Zwischenlagern und getrennte Aufladen der Baustellenabfälle, Abbruchteile usw. entsprechen den satzungsrechtlichen Bestimmungen in der jeweils neuesten Fassung der Eigenbetriebe Abfallwirtschaft vorzunehmen und in der Kalkulation der Einheitspreise zu berücksichtigen.

Trennung nach: - Wertstoffen - wiederverwertbarem
Bauschutt (aufbereitungsfähig) - Baustellenabfällen/
Bauschutt (nicht verwertbar) - Sonderabfällen.

In die Preise sind die Kosten für den Materialtransport zum Container, die Stofftrennung und Transportkosten zur Deponie inkl. Deponiekosten mit einzurechnen.

**01.1 Liefern, Antransportieren, Aufstellen, betriebsfertiges Einrichten sowie nach Abschluss der Winterbaumaßnahmen vollständiges Demontieren und Abtransportieren einer Winterbaubeheizungsanlage**
*** Pauschalposition
Liefern, Antransportieren, Aufstellen, betriebsfertiges Einrichten sowie nach Abschluss der Winterbaumaßnahmen vollständiges Demontieren und Abtransportieren einer Winterbaubeheizungsanlage für den im Rohbau befindlichen Neubau Bauteil B.

Die Winterbaubeheizungsanlage ist entsprechend dem Baufortschritt und den klimatischen Bedingungen so zu installieren, dass die für die ordnungsgemäße Ausführung der Bauleistungen erforderlichen Raumtemperaturen sichergestellt werden können.

Der Leistungsumfang umfasst insbesondere:

- Antransport sämtlicher erforderlicher Anlagenbestandteile,
- Aufstellen und Positionieren der Heizgeräte, Ventilatoren, Brennstoffbehälter, Verteiler und sonstigen Anlagenkomponenten,
- Herstellung der erforderlichen betriebsfertigen Verbindungen,
- Montage und Anpassung der Warmluftführung einschließlich Schläuchen und Verteilern,
- Installation der erforderlichen Regel- und Sicherheitseinrichtungen,
- Herstellung der erforderlichen Strom- und Brennstoffanschlüsse,
- Erstinbetriebnahme und Funktionsprüfung der Gesamtanlage,
- erforderliche Umsetzungen und Anpassungen der Anlagenbestandteile im Zuge des Baufortschrittes,
- Demontage sämtlicher Anlagenbestandteile nach Abschluss der Winterbaubeheizung,
- vollständiger Abtransport der eingebrachten Anlagenkomponenten.

Die Vorhaltung der einzelnen Anlagenbestandteile wird gesondert nach den jeweiligen Positionen und Vorhaltetagen vergütet.

Nicht Bestandteil dieser Position sind die Betriebs-, Energie- und Brennstoffkosten; diese werden über gesonderte Positionen vergütet.
Menge: 1,000 psch

*Hinweis: Vorhaltung nachfolgend beschriebener Anlagenelemente*
Die nachfolgenden Positionen umfassen die Vorhaltung der jeweils beschriebenen Anlagenelemente der Winterbaubeheizungsanlage über die vereinbarte Vorhaltedauer.

Die Vorhaltung beinhaltet das Bereithalten der jeweiligen Anlagenelemente in einem betriebsbereiten und funktionsfähigen Zustand für die Dauer der Beheizungsmaßnahme.

Der Leistungsumfang der Vorhaltung umfasst insbesondere:

- Bereitstellung und Vorhaltung der beschriebenen Geräte, Komponenten und Zubehörteile,
- Vorhaltung einschließlich aller zum bestimmungsgemäßen Betrieb erforderlichen gerätezugehörigen Ausstattungen,
- Erhaltung des betriebsbereiten Zustandes während der Vorhaltezeit,
- erforderliche kleinere Maßnahmen zur Sicherstellung der Einsatzbereitschaft.

Die Vorhaltung wird je Kalendertag und entsprechend der ausgeschriebenen Mengeneinheit des jeweiligen Anlagenelementes vergütet.

**01.2 Öl-Lufterhitzer, 3 Stück**
Warmlufterzeuger Nennwärmebelastung 120 kW
Luftleistung ca. 9.000 cbm/h, Brennstoffverbrauch ca. 13,1 kg/h, Ausblasöffnung bzw. Schlauchanschluss d=550 mm, Stromanschluss 230/50 V/Hz, Anzahl Lufterzeuger = 3 Stück

Vorhalten dreier mobiler Öl-Lufterhitzer  einschließlich aller zum bestimmungsgemäßen Betrieb erforderlichen integrierten Anlagenbestandteile über die Dauer der Winterbaubeheizung.

Die Vorhaltung umfasst:
- Bereitstellung des betriebsbereiten Öl-Lufterhitzers,
- Vorhaltung des Gerätes einschließlich der werkseitigen Regel- und Sicherheitseinrichtungen,
- Vorhaltung der erforderlichen Anschlüsse und  Zubehörkomponenten am Gerät,
- Bereithaltung des Gerätes während der vereinbarten Vorhaltezeit

Die Vergütung erfolgt je Kalendertag der Vorhaltung.

Der Auslegung liegt folgendes Produkt zu grunde:
Fabrikat  HEYKO
Typ  K 120

Angeboten wird ein gleichwertiges Produkt:
Fabrikat: '.........'
Typ: '.........'
Menge: 100,000 d

**01.3 Verlängerung, pro Tag, von vor beschr. Warmlufterzeuger**
Menge: 1,000 d

**01.4 Warmluftschläuche zur Luftverteilung, 20 Stück, Länge 7,6 m - Schlauchanschluss d=550 mm**
Warmluftschläuche zur Luftverteilung,
Anzahl 20 Stück
Länge 7,6 m
Schlauchanschluss d=550 mm

Vorhalten von Warmluftschläuchen zur Verlängerung und Verteilung der Warmluft aus den vorbeschriebenen mobilen Warmlufterzeugern einschließlich erforderlicher Befestigungs- und Verbindungsmittel.

Der Leistungsumfang umfasst:
- Bereitstellung und Vorhaltung der erforderlichen Warmluftschläuche,
- Vorhaltung der erforderlichen Kupplungen, Übergänge und Verbindungselemente,
- Montage und Vorhaltung der erforderlichen Befestigungs- und Aufhängeeinrichtungen,
- betriebsbereite Bereitstellung während der Vorhaltezeit.
Menge: 100,000 d

**01.5 Verlängerung, pro Tag, von vor beschr. Warmlufterzeuger, L = 7,6 m**
Verlängerung, pro Tag, von vor beschr. Warmluftschläuche, Länge 7,6 m
Menge: 1,000 d

**01.6 Warmluftschläuche zur Luftverteilung, wie vor, jedoch 20 Stück, Länge 15 m - Schlauchanschluss d=550 mm**
Menge: 100,000 d

**01.7 Verlängerung, pro Tag, von vor beschr. Warmlufterzeuger, L = 15 m**
Verlängerung, pro Tag, von vor beschr. Warmluftschläuche, Länge 15 m
Menge: 1,000 d

**01.8 zusätliche Verteiler bzw. Hosenstücke -Schlauchanschluss, 15 Stück, d=550 mm**
zusätliche Verteiler bzw. Hosenstücke
Anzahl 15 Stück
Schlauchanschluss d=550 mm
Menge: 100,000 d

**01.9 Verlängerung, pro Tag, von vor beschr. Verteiler- bzw. Hosenstücke**
Menge: 1,000 d

**01.10 Thermostat, zur Temperaturregelung**
Thermostat, zur Temperaturregelung
Anzahl = 9 Stück
Menge: 100,000 d

**01.11 Verlängerung, pro Tag, von vor beschr. Thermostate**
Menge: 1,000 d

**01.12 Elektrokabel, 400 m**
Elektrokabel
Länge = 400 m
 für beschriebene Geräte, inkl. beidseitige Anschlussarbeiten
Menge: 100,000 d

**01.13 Verlängerung, pro Tag, von vor beschr. Elektrokabel**
Menge: 1,000 d

**01.14 Verkabelung ca. 50 m pro Thermostat**
Verkabelung ca. 50 m pro Thermostat (1000 m) inkl. Montage- und Demontagearbeiten
Anzahl Thermostate = 9 Stück
Menge: 100,000 d

**01.15 Verlängerung, pro Tag, von vor beschr. Verkabelung für Thermostat**
Verlängerung, pro Tag, von vor beschr.Verkabelung für Thermostat
Menge: 1,000 d

**01.16 Sicherheitstanks 1000 Liter, 3 Stück für den Öl-Lufterhitzer**
Sicherheitstanks
Anzahl = 3 Stück
Volumen = 1000 Liter
für Heizöl für den Öl-Lufterhitzer
Menge: 100,000 d

**01.17 Verlängerung, pro Tag, von vor beschr. Öltanks**
Menge: 1,000 d

*Hinweis: Sonstiges*
Die nachfolgenden Positionen umfassen die Vorhaltung der jeweils beschriebenen Anlagenelemente der Winterbaubeheizungsanlage über die vereinbarte Vorhaltedauer.

Die Vorhaltung beinhaltet das Bereithalten der jeweiligen Anlagenelemente in einem betriebsbereiten und funktionsfähigen Zustand für die Dauer der Beheizungsmaßnahme.

Der Leistungsumfang der Vorhaltung umfasst insbesondere:

- Bereitstellung und Vorhaltung der beschriebenen Geräte, Komponenten und Zubehörteile,
- Vorhaltung einschließlich aller zum bestimmungsgemäßen Betrieb erforderlichen gerätezugehörigen Ausstattungen,
- Erhaltung des betriebsbereiten Zustandes während der Vorhaltezeit,
- erforderliche kleinere Maßnahmen zur Sicherstellung der Einsatzbereitschaft.

Die Vorhaltung wird je Kalendertag und entsprechend der ausgeschriebenen Mengeneinheit des jeweiligen Anlagenelementes vergütet.

**01.18 Erstbefüllung des Öltankes**
Erstbefüllung der vor beschr. 3 Öltankes
Menge: 3000,000 l

**01.19 Heizöl zur Nachfüllung des Tankes**
Menge: 20000,000 l

**01.20 An- und Abfahrt zur Füllung des Öltankes inkl. Füllung des Tankes**
An- und Abfahrt zur Füllung des Öltankes inkl. Füllung des Tankes mit 1000 Liter
Menge: 9,000 St

**01.21 Pauschale für die Einweisung**
*** Pauschalposition
Pauschale für die Einweisung des Bedienungspersonals.
Nach Herstellung der Funktionsfähigkeit der Anlagen hat zu einer vom Auftraggeber festgelegten Zeit der Auftragnehmer Fachkräfte abzustellen, die das Bedienungspersonal in den Betrieb und die Wartung der Anlage einweisen.
Menge: 1,000 psch

**01.22 Zwischenzeitliche Überprüfung des Gerätes und Betriebsüberwachung**
Zwischenzeitliche Überprüfung und Wartung des Gerätes und und Betriebsüberwachung
Menge: 12,000 St
